# Schöneberger 5,6/ Borussia 2
Angebotsaufforderung (GAEB DA XML 3.2, DA83)
Projekt: 188
Währung: EUR
Erstellt mit: GXML Toolbox V3.3 R20230829, iTWO_64 V24.0.454, 03.12.2025

## Projektbeschreibung
Angebotsabgabe

BAUVORHABEN :
Borussiastr.2 / Schöneberger str. 5_  10963 Berlin

GEWERK  :  Fenstersanierung
  2 Häuser
  Straßenseitig mit zus. db Schallschutz
Der Bieter ist angehalten vor Angebotsabgabe die Örtlichkeiten in Augenschein zu nehmen.
Die Bestandsaufnahme und das Feinaufmaß ist ab 01.03.2026 möglich / erforderlich

Beginn: April 13.4. 2026
Baufertigstellung: Bis zum 12.06. 2026

## A) ALLGEMEINE VORBEMERKUNGEN
A) ALLGEMEINE VORBEMERKUNGEN FÜR LEISTUNGSVERZEICHNISSE (MLV)

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio Immobilien GmbH um einen verbesserten Kundendienst herauszustellen.

2) Die Mieter betroffener Häuser sind rechtzeitig vor Durchführung der Reparaturarbeiten zu verständigen, ggf. durch Aushang im Treppenhaus oder auch individuelle Terminvereinbarung mit dem einzelnen Mieter.

3) Bei Arbeiten in Wohnungen/ Kellern sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen/ Kellern)

6) das, ggf. tägliche, Säubern der Arbeitsstelle / Treppenhäusern

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

## 271 Isofenster
Datum: 03.12.2025

*Hinweis: ZTV*
ZUSÄTZLICHE TECHNISCHE VORSCHRIFTEN  (ZTV)
==========================================

Die Arbeiten werden an bewohnten Häusern ausgeführt,
das bedingt mehrere Teilabschnitte der Ausführung, z.B.
Fertigstellung hausweise.
Sämtl. Arbeiten in einer bewohnten Wohnung müssen
in längstens 1 Tag erledigt werden.
Bodenflächen und angrenzende Bauteile
im Bereich der auszuführenden Arbeiten sind
durch Folien, evtl. Schaltafeln o.ä. zu schützen.

Für Angebot, Lieferung, Ausführung und Abrechnung gelten neben dem Leistungsverzeichnis:
die neuesten DIN-Normen, VDE- und VDI-Richtlinien
die Vorschriften der zuständigen Behörden (z.B. Bauaufsicht, Gewerbeaufsicht, Brandverhütung, TÜV), Berufsgenossenschaften und Versorgungsbetriebe
die Bestimmungen der Gerüstbauordnung

Baustoffe und Bauteile dürfen nicht in Treppenhäusern
und auf Verkehrsflächen gelagert werden.

In den Einheitspreisen sind enthalten:
--------------------------------------
Die Schuttabfuhr einschl. Entsorgungsgebühren in allen
Positionen.
Die rechtzeitige Benachrichtigung der Wohnungsinhaber
über den beabsichtigten Beginn der Arbeiten.

Sämtliche Lieferungen und Leistungen, die zur sachgemäßen Herstellung der Arbeiten erforderlich sind, wie
z.B. Fahrt- u. Transportkosten, Standgebühren u. dergl.
erforderliche Gerüste bis zu einer Höhe der Arbeitsbühne von 2,00 m über Flur und Schutzgerüste gemäß den Un-
fallverhütungs-Vorschriften, soweit kein Arbeitsgerüst
bauseits gestellt wird

Das tägliche Säubern der Arbeitsstelle bei Arbeitsschluß. Bauschutt darf grundsätzlich nicht im Gebäude
gelagert werden
Das Schützen der Bodenflächen und angrenzenden
Bauteile

*Hinweis: Vorbemerkung*
Ausstattung und Ausführung wie folgt:

Fensterelemente im 7-Kammer Profilsystem  in flächenversetzter Ausführung mit zwei Anschlagdichtungen, Farbe außen und innen weiß RAL 9016, Dichtungsfarbe grau mit Beschlag.

Hofseitige Fenster Unterlichter mit TRAV-Verglasung inkl. Blendrahmenverbreiterung

Lüftungselement jeweils ein Paar Fensterfalzlüfter pro Fenster

Feinaufmaß und Werkplanung

Informationen für die Terminabstimmung mit den Mietern werden vom AG zur Verfügung gestellt.

Selbständige nachweislich geführte Mietertermine ( 3 Stück) und Hausaushänge

Regelmäßige schriftliche Informationen an den AG über Termine bzgl. Feinaufmaß-/Montage-/Lieferzeiten

Aufmaß zur SR mit Zuordnung der Positionen zu den einzelnen Mieteinehiten / Wohnungen

Im Fensterpreis müssen folgende Nebenleistungen enthalten
sein:

-  1 Aufmaß vor Ort, bei Neubau/Sanierung nur mit Meterriß
-  Demontage, Transport und Entsorgung der alten Fenster

Für evtl. Demontage und Entsorgung von asbesthaltigen Stoffen
wird ein Mehrpreis je nach Aufwand berechnet.
-  äußere Abdichtung, schlagregendicht mit vorkomprimiertem
  Dichtband entsprechender Stärke und Folie A
-  Ausschäumen der Bauanschlußfuge mit PU-Schaum
-  Fensterbankanschlußprofil
-  Schichtstoff Innenfensterbänke, in Standardfarben des Herstellers Spela weiß oder Marmor bianco, andere Farben auf
  Anfrage, Ausladung 20 cm, fertig montiert
-  Innenabdichtung dampfdicht mit überputzbarer Fensterfolie
  oder Dichtband
-  Innenbeleistung mit PVC-Material bis 60 mm Breite
-  Innenversiegelung (Schönheitsfuge)
-  Justieren der Fenster

Es ist dringend darauf zu achten, das der Einbau der neuen Kunststofffenster mit einer größtmöglichen Fensterfläche zu erfolgen hat.
Durch das anbringen des WDVS (ca. 3cm Leibung) darf die Fensterfläche später max. kleiner 10% als vorh. sein.

Ausführungszeit
Der Bieter ist in der Lage, die Arbeiten in 8 Arbeitswochen nach Freigabe der Werkplanung fertigzustellen.

*Hinweis: Baubeschreibung*
BAUVORHABEN:Borussiastr. / Schöneberger str. 5_
  10963 Berlin

GEWERK:  Iso-Fenster
Angaben zum Bauwerk
Mehrfamilienhaus, Baujahr 1956
Ausführungsort: Vorderhaus, Hinterhaus

ANGABEN ZUM BAUWERK

Bei dem Gebäude handelt sich um einen 4 Geschosser (EG, 1.-5OG, Geschosshöhe ca. 3,00m) in der Borussiastr. / Schönebergerstr. in Berlin.
Ausführungszeitraum: April 2026 bis Juli 2026
Bauleiter: Hr. Broese '..........'

*Hinweis: ZTV - Zusätzl. Technische Vertragsbedingungen*
ZTV Zusätzliche Technische Vertragsbedingungen

ZTV-1. Systembindung

Es dürfen nur Wärmedämm-Verbundsysteme mit einer allgemeinen bauaufsichtlichen Zulassung des Deutschen Instituts für Bautechnik (DIBt) bzw. im WDV-System nur
die vorgegebenen Komponenten des gleichen Herstellers verarbeitet werden.
Ist dies nicht der Fall, kann der Bauherr / Investor umfangreich Ansprüche geltend machen.
Sie reichen von der Einbehaltung fälliger Zahlungen, der Forderung, das System auf Kosten des Ausführenden
Handwerkers zurückzubauen bis zum Umstand, daß bei Systemmischungen jegliche Gewährleistung gemäß VOB
und BGB erlischt.

Zur einwandfreien, fachgerechten Ausführung sind
die vom Systemhersteller angebotenen Werkzeuge
und Hilfsmaterialien zu benutzen, sowie die Ausführungshinweise der Technischen Merkblätter
des Herstellers zu beachten.

Alternativ-Systeme, mit Nachweis der geforderten System- und Systemkomponenten-Eigenschaften,
sind als komplettes System zulässig.

Der Nachweis der geforderten Eigenschaften muss zusammen mit der Abgabe des Alternativangebotes
erbracht werden.
Der Nachweis muss bezüglich der Anwendung (gleiches Anwendungsgebiet) und der Stoffzusammensetzung
(Nachweis durch Laboranalyse) geführt werden.

*Hinweis: ZTV-2. Leistungsumfang*
ZTV-2. Leistungsumfang

Der Bieter hat sich vor Angebotsabgabe über den Umfang der auszuführenden Arbeiten umfassend zu informieren und die örtlichen Gegebenheiten zu berücksichtigen.
Schäden und Behinderungen die erst während der Bauausführung erkennbar werden, sind schriftlich dem
Auftraggeber mitzuteilen.
Die weitere Vorgehensweise wird vom AG festgelegt.

*Hinweis: ZTV-3. Verarbeitungsbedingungen*
ZTV-3. Verarbeitungsbedingungen

Grundsätzlich sind die Ausführungsanweisungen und/oder
die Technischen Merkblätter der Herstellers genauestens
zu beachten.

Die Mindestverarbeitungstemperaturen der Materialien dürfen in keinem Fall unterschritten werden.
Bei Verklebungs- und Beschichtungsarbeiten darf die
Temperatur der Außenluft, der Untergründe und der Materialien bis zur vollständigen Durchhärtung nicht
unter + 5 Grad Celsius liegen.
(Ausnahme: QS-Produkte - siehe Techn. Merkblätter)

Farbübereinstimmungen und Farbabweichungen gemäß
BFS Merkblatt Nr. 25.

*Hinweis: ZTV-4. Aufmaß und Abrechnung*
ZTV-4. Aufmaß und Abrechnung

Es gelten die Aufmaß- und
Abrechnungsvorschiften der DIN 18345.

*Hinweis: Sonstige Hinweise*
Weitere Hinweise für die Kalkulation
----------------------------------------------------

in den Einheitspreisen sind neben den Nebenleistungen nachstehende
Leistungen enthalten, wenn in der Leistungsbeschreibung keine eigene
Position dafür vorgesehen ist:

- Die Sicherung der Verkehrs-, Versorgungs- und Entsorgungsanlagen im Bereich des Baugeländes sowie die Durchführung der erforderlichen Maßnahmen der verkehrspolizeilichen Sicherung.
- Das Einholen der Genehmigungen für Strassen- und Bürgersteigabsperrungen, bzw.
- Gleiches gilt auch für die Nutzung von Nachbargrundstücken.
- Aufstellen, Vorhalten und Beseitigen von Blenden und Schutzgerüsten zur Sicherung des öffentlichen Verkehrs sowie von Einrichtungen außerhalb der Baustelle zur Umleitung und Regelung des öffentlichen Verkehrs.
- Schutz der in Benutzung genommenen öffentlichen Verkehrsflächen oder anderer Einrichtungen und Vorleistungen anderer Unternehmer vor Beschädigung sowie Beseitigung der Schäden oder Übernahme der Kosten hierfür.
- Übernahme der Gebühren für die Benutzung von öffentlichen Verkehrsflächen oder Nachbargrundstücken.
- Herstellen und beseitigen der Zufahrtswege von den öffentlichen Verkehrsflächen oder bauseits hergestellten Baustraße zu den einzelnen Baustellen.
  Vorhalten der Zufahrtswege.
- Reinigen der Baustelle und der Zugangswege sowie des Aussengeländes jeweils zum Wochenende und vor Feiertagen und nach Beendigung der Vertragsarbeiten.
- Notwendige Maßnahmen zum Schutz von Dächern, Rinnen, Fallrohren, Blechen, Fugenbändern, Fußböden, Geländern, Stahlzargen, Fenstern, Türen, Beschlägen und sonstigen Bauteilen vor Verunreinigungen und Beschädigungen durch die Putzarbeiten, einschl. der erforderlichen Stoffe oder Schutzanstriche für Verblendungen, Gesimse, Sohlbänke, eloxierte Teile u.ä. sowie die spätere Beseitigung.
- Die Kosten für Aufenthalts- und Lagerräume.
- Das Wiederherstellen der durch die eigenen Arbeiten beschädigten Grünanlagen (durch Anlieferungen, Lagerflächen etc.)
- Zuschnitte und Anpassarbeiten an den Dämmplatten (Ausschnitte, Aussparungen, Schrägen u.s.w.
- Das Herstellen von bis zu 0,50 m² grossen mobilen Musterflächen nach Vorauswahl vorliegender Farbvorschläge.
- Die endgültige Farbangabe erfolgt an Hand der Musterflächen.
- Zur Kalkulation ist eine Farbe mit dem Grundton "hellgetönt" vorzusehen.
  hellgetönt  entspricht Hellbezugswerten  51 -100
  mittelgetönt entspricht Hellbezugswerten  26 - 50
  sattgetönt  entspricht Hellbezugswerten  25 - 11

Die in der Leistungsbeschreibung angegebenen Produkte
gelten als Qualitätsbeispiel und schaffen für alle
Anbieter eine einheitliche Kalkulationsgrundlage. Sie
werden durch Angebotsabgabe Bestandteil des Angebotes. Die
Bauleitung behält sich vor, von allen zur Anwendung
kommenden Stoffen Proben zu entnehmen und auf Qualität und
Eignung untersuchen zu lassen.

Sonstiges
---------------

Alle Leistungen umfassen auch die Lieferung der dazugehörigen Stoffe und Bauteile einschl. Abladen und Lagern auf der Baustelle, wenn in der Leistungsbeschreibung nichts anderes vorgeschrieben ist.
Die Anlieferung sämtlicher zur Ausführung kommenden Stoffe muss in der Originalverpakung erfolgen
Es sind die Richtlinien des Werkstoffherstellers zu berücksichtigen. Bei Systemaufbauten dürfen nur die Stoffe eines Herstellers verwendet werden
Wiederaufbereitete (Recycling-) Stoffe sind von der Verwendung ausdrücklich ausgeschlossen.
Flächen mit Abläufen, insbesondere Kellerausgangstreppen sind ständig von anfallendem Schutt vollständig freizuhalten, so daß das anfallende Tagwasser sicher abfliesen kann.

Ebenso sind die Regenstandrohre dauerhaft abzudecken, so daß es hier zu keiner Verstopfung der Grundleitung kommen kann.

### Bereich 1 Baustelleneinrichtung

#### Abschnitt 1.1 Baustelleneinrichtung

*Hinweis: BE für beide Häuser*
BE ist für beide Häuser einzukalkulieren

**1.1.10 Einrichten der Baustelle**
Geräte, Werkzeuge und sonstige Betriebsmittel,
die zur vertragsgemäßen Erfüllung der Bauleistungen erforderlich sind, auf die Baustelle bringen, bereitstellen und soweit der Geräteeinsatz nicht gesondert berechnet wird, betriebsfertig aufstellen einschließlich der dafür notwendigen Arbeiten.
Baubüros, Unterkünfte, Werkstätten, Lagerschuppen
und dergleichen, soweit erforderlich, an- und abtransportieren, aufbauen und einrichten.

Kosten für Gebrauchsunterhaltung und Betreiben der Geräte, Anlagen und Einrichtungen werden nicht mit dieser Pauschale, sondern mit den Einheitspreisen der entsprechenden Teilleistung vergütet.
Menge: 1,000 psh

**1.1.20 Baustellen WC**
Toilettenkabine nach Vorschrift der
Arbeitsstättenverordnung S 45 aufstellen, vorhalten, unterhalten und wieder entfernen. Im Unterhalt ist das Entleeren bei Bedarf bzw. Austausch der Kabine enthalten. Nutzung erfolgt durch alle am Bauvorhaben beteiligten Firmen.
Für eine Grundeinsatzzeit von 18 Wochen
Menge: 1,000 Stk

**1.1.30 Bauzaun auf Anweisung des AG**
Bauzaun auf Anweisung des AG aus
mobilen Stahlrahmenelementen mit Rundstahlfüllstäben, Stützfüßen aus Beton, incl.
sämtlicher Verbindungen, Kupplungen etc.
Der Zaun ist aufzustellen und nach Abschluss aller Bauarbeiten
wieder abzubauen.

Türen und Tore werden gesondert vergütet.
Zaunhöhe:  2.00 m
Menge: 20,000 lfm

**1.1.40 zus. Bauschuttcontainer bereitstellen (Schadstoffe)**
Bauschuttcontainer bereitstellen und abtransportieren, Inhalt fachgerecht entsorgen.

Container für schadstoffbelastetet Abfall bereitstellen, vorhalten für die Dauer der vertraglich festgelegten Ausführungszeit einschließlich Transport zu einer zugelassenen Deponie.
Die Kosten und Gebühren für die Entsorgung werden auf Nachweis gesondert vergütet. geschlossene Form
Abfallart: KMF Mineralwolle
Menge: 5,000 m³

**1.1.50 Einholen der für die ausgeschriebenen Arbeiten benötigten Anträge**
Genehmigungen einschließlich Entrichtung der Gebühren
Die Kosten werden auf Nachweis erstattet.
Straßenlandsondernutzung und Verkehrsrechtliche Anordnung.
Menge: 1,000 pau

### Bereich 2 Fenster

#### Abschnitt 2.1 3-tlg. DKS Kunststofffenster 1000x1690 mm (EG Gewerbe)

*Hinweis: 3-tlg. Kunststoff Element*
2-tlg. Kunststoff Element

1-flg. Fenster mit Stulp mit Oberlicht, bis 1,75 qm

Dreh- und Drehkipp-Beschlag,
einschl. Isolierverglasung liefern und einbauen,
Rahmen BR AS 80mm
Flügel Flügel AS/MD 83mm
Glasleiste Kombi-GL 23mm Eckige Optik
Farbe Element weiß
Dichtung Dichtung silbergrau

3-fach Glas, Ug 0.6 W/m²K
Glasaufbau : 4/14/4/14/4
Randverbund Warme Kante grau
Feld Griffsitz
1 563 mm DK Fenster K DM15 GSH Links
Zusatzprofile Profil.-Nr.
unten Basisprofil 31/30
Dübelsystem li/re/ob 6,5mm
Entwässerung Entwässerung außen
Maß 1000 mm x 1690mm

Fensterbankanschlussleiste 18441 30mm mittig
Glas 3-fach
Montage 1 flg. Fenster
Rahmenverbreiterung 30/82mm 19367 weiß
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**2.1.10 Demontage und Entsorgung vorhandener Elemente**
Fachgerechter Ausbau bestehender Fenster einschließlich Flügel, Rahmen, Beschläge und Abdichtungen. Transport, Verladung und Entsorgung der Ausbaukomponenten auf zugelassene Deponie/Recyclinghof gemäß gesetzlichen Vorgaben.
Abrechnungseinheit: Stück (Stk.)
Menge: 8,000 Stck

**2.1.20 Lieferung und Montage**
Lieferung und Montage Elemente incl. Bauanschlußfuge
mit Kompriband außen, schäumen, Fensterfolie innen,
ggf Verleistung
Menge: 8,000 Stck

#### Abschnitt 2.2 2-tlg. DKS Kunststofffenster 970x1690 mm (Fassade)

*Hinweis: 2-tlg. Kunststoff Element*
2-tlg. Kunststoff Element

1-flg. Fenster mit Oberlicht, bis 1,75 qm

Dreh- und Drehkipp-Beschlag,
einschl. Isolierverglasung liefern und einbauen,
Rahmen BR AS 80mm
Flügel Flügel AS/MD 83mm
Glasleiste Kombi-GL 23mm Eckige Optik
Farbe Element weiß
Dichtung Dichtung silbergrau

3-fach Glas, Ug 0.6 W/m²K
Glasaufbau : 4/14/4/14/4
Randverbund Warme Kante grau
Feld Griffsitz
1 563 mm DK Fenster K DM15 GSH Links
Zusatzprofile Profil.-Nr.
unten Basisprofil 31/30
Dübelsystem li/re/ob 6,5mm
Entwässerung Entwässerung außen
Maß 970 mm x 1690mm

Fensterbankanschlussleiste 18441 30mm mittig
Glas 3-fach
Montage 1 flg. Fenster
Rahmenverbreiterung 30/82mm 19367 weiß
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**2.2.10 Demontage und Entsorgung alte Elemente**
Fachgerechter Ausbau bestehender Fenster einschließlich Flügel, Rahmen, Beschläge und Abdichtungen. Transport, Verladung und Entsorgung der Ausbaukomponenten auf zugelassene Deponie/Recyclinghof gemäß gesetzlichen Vorgaben.
Abrechnungseinheit: Stück (Stk.)
Menge: 139,000 Stck

**2.2.20 Lieferung und Montage**
Lieferung und Montage Elemente incl. Bauanschlußfuge
mit Kompriband außen, schäumen, Fensterfolie innen,
ggf Verleistung
Menge: 139,000 Stck

#### Abschnitt 2.3 2-tlg. DKS Kunststofffenster 1200x1750 mm (Treppenhaus)

*Hinweis: 2-tlg. Kunststoff Element*
3-tlg. Kunststoff Element

1-flg. Fenster mit Ober- und Unterlicht, bis 1,75 qm

Dreh- und Drehkipp-Beschlag, Oberlicht u.
Festverglasung Unterlicht Höhe 20 cm
einschl. Isolierverglasung liefern und einbauen,
Rahmen BR AS 80mm
Flügel Flügel AS/MD 83mm
Glasleiste Kombi-GL 23mm Eckige Optik
Farbe Element weiß
Dichtung Dichtung silbergrau

3-fach Glas, Ug 0.6 W/m²K
Glasaufbau : 4/14/4/14/4
Randverbund Warme Kante grau
Feld Griffsitz
1 563 mm DK Fenster K DM15 GSH Links
Zusatzprofile Profil.-Nr.
unten Basisprofil 31/30
Dübelsystem li/re/ob 6,5mm
Entwässerung Entwässerung außen
Maß 1200x1750 mm

Fensterbankanschlussleiste 18441 30mm mittig
Glas 3-fach
Montage 1 flg. Fenster
Rahmenverbreiterung 30/82mm 19367 weiß
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**2.3.10 Demontage und Entsorgung vorhandene Elemente**
Fachgerechter Ausbau bestehender Fenster einschließlich Flügel, Rahmen, Beschläge und Abdichtungen. Transport, Verladung und Entsorgung der Ausbaukomponenten auf zugelassene Deponie/Recyclinghof gemäß gesetzlichen Vorgaben.
Abrechnungseinheit: Stück (Stk.)
Menge: 16,000 Stck

**2.3.20 Lieferung und Montage**
Lieferung und Montage Elemente incl. Bauanschlußfuge
mit Kompriband außen, schäumen, Fensterfolie innen,
ggf Verleistung
Menge: 16,000 Stck

#### Abschnitt 2.4 1-tlg. KS Kunststofffenster 300x1800 mm (Schmal)

*Hinweis: 1-tlg. Kunststoff Element*
1-tlg. Kunststoff Element

1-flg. Fenster, bis 1,75 qm

Dreh-Beschlag,?
einschl. Isolierverglasung liefern und einbauen,
Rahmen BR AS 80mm
Flügel Flügel AS/MD 83mm
Glasleiste Kombi-GL 23mm Eckige Optik
Farbe Element weiß
Dichtung Dichtung silbergrau

3-fach Glas, Ug 0.6 W/m²K
Glasaufbau : 4/14/4/14/4
Randverbund Warme Kante grau
Feld Griffsitz
1 563 mm DK Fenster K DM15 GSH Links
Zusatzprofile Profil.-Nr.
unten Basisprofil 31/30
Dübelsystem li/re/ob 6,5mm
Entwässerung Entwässerung außen
Maß 300x1800 mm

Fensterbankanschlussleiste 18441 30mm mittig
Glas 3-fach
Montage 1 flg. Fenster
Rahmenverbreiterung 30/82mm 19367 weiß
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**2.4.10 Demontage und Entsorgung vorhandene Elemente**
Fachgerechter Ausbau bestehender Fenster einschließlich Flügel, Rahmen, Beschläge und Abdichtungen. Transport, Verladung und Entsorgung der Ausbaukomponenten auf zugelassene Deponie/Recyclinghof gemäß gesetzlichen Vorgaben.
Abrechnungseinheit: Stück (Stk.)
Menge: 37,000 Stck

**2.4.20 Lieferung und Montage**
Lieferung und Montage Elemente incl. Bauanschlußfuge
mit Kompriband außen, schäumen, Fensterfolie innen,
ggf Verleistung
Menge: 37,000 Stck

#### Abschnitt 2.5 1-tlg. DKS Kunststofffenster 950x1600 mm (Gaube)

*Hinweis: 1-tlg. Kunststoff Element (Gauben)*
1-tlg. Kunststoff Element

1-flg. Fenster, bis 1,75 qm

Dreh- und Drehkipp-Beschlag,
einschl. Isolierverglasung liefern und einbauen,
Rahmen BR AS 80mm
Flügel Flügel AS/MD 83mm
Glasleiste Kombi-GL 23mm Eckige Optik
Farbe Element weiß
Dichtung Dichtung silbergrau

3-fach Glas, Ug 0.6 W/m²K
Glasaufbau : 4/14/4/14/4
Randverbund Warme Kante grau
Feld Griffsitz
1 563 mm DK Fenster K DM15 GSH Links
Zusatzprofile Profil.-Nr.
unten Basisprofil 31/30
Dübelsystem li/re/ob 6,5mm
Entwässerung Entwässerung außen
Maß 950x1600 mm

Fensterbankanschlussleiste 18441 30mm mittig
Glas 3-fach
Montage 1 flg. Fenster
Rahmenverbreiterung 30/82mm 19367 weiß
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**2.5.10 Demontage und Entsorgung vorhandene Elemente**
Fachgerechter Ausbau bestehender Fenster einschließlich Flügel, Rahmen, Beschläge und Abdichtungen. Transport, Verladung und Entsorgung der Ausbaukomponenten auf zugelassene Deponie/Recyclinghof gemäß gesetzlichen Vorgaben.
Abrechnungseinheit: Stück (Stk.)
Menge: 38,000 Stck

**2.5.20 Lieferung und Montage**
Lieferung und Montage Elemente incl. Bauanschlußfuge
mit Kompriband außen, schäumen, Fensterfolie innen,
ggf Verleistung
Menge: 38,000 Stck

#### Abschnitt 2.6 1-tlg. Dachflächenfenster (Velux)

*Hinweis: 1-tlg. Dachflächenfenster (Velux)*
1-tlg. Kunststoff Element

VELUX Schwingfenster GGU CK02 0062, Polyur. EN.Schall.Alu 55x78

Schwingfenster mit Schwingfunktion
des Flügels bis zum Anschlag.
Mit bequemer Einhandbedienung oben,
Lüftungsklappe und Luftfilter.
Seitliche Flügelabdeckbleche
schraubenlos vormontiert, Montagewinkel
und Markisenkasten im Lieferumfang
enthalten.
Dämmelement am Blendrahmen oben aus
geschäumtem Kunststoff, grau.
Luftdichtheitsklasse 4
----------------------------------------
Flügel und Blendrahmen: Holzkern mit
nahtloser Kunststoff-Ummantelung aus
Polyurethan, feuchtigkeitsunempfindlich,
dauerhaft, besonders pflegeleicht,
PVC-frei.
----------------------------------------
Umlaufende Dichtung mit Anschlag-
und Gleitfunktion aus Santoprene,
seitliche Dichtung aus EPDM zwischen
Flügel- und Blendrahmenverblechung
Blendrahmen-Außenmaße (BxL): 55 x 78 cm
Lichtfläche: 0,22m²
Oberfläche fertig lackiert mit
Zwei-Komponenten-PU-Lack, weiß,
seidenmatt, NCS S 0500-N.

Außenabdeckung aus Aluminium,
einbrennlackiert, NCS S 7500-N.
----------------------------------------
ENERGIE SCHALLSCHUTZ Verglasung
für besonders hohen Schallschutz:
Rw(C,Ctr)= 42(-2,-5)dB;
Schallschutzklasse 4
und besonders hohen Wärmeschutz:
Uw = 0,92 W/(m²K).

Gesamtenergiedurchlassungsgrad g=0,47
Erhöhter Einbruchschutz,
erhöhter Hagelschutz.

2x3 mm Verbund-Sicherheitsglas innen
für erhöhten Einbruchschutz und
besseren Schallschutz, mit Edelmetallbeschichtung innen für erhöhten
Wärmeschutz.

3 mm gehärtetes Einscheiben-
Sicherheitsglas nach DIN EN 12150
mit Edelmetallbeschichtung
für erhöhten Wärmeschutz in der Mitte.

8 mm gehärtetes Einscheiben-
Sicherheitsglas nach DIN EN 12150 außen
mit Anti-Tau-Effekt zur Verringerung
von Tauwasserbildung.

Verringerung der Regengeräusche durch
Anti-Regengeräusch-Effekt

Alle technischen Werte sind normgemäß
im senkrechten Einbau ermittelt und
beziehen sich auf das Fenster als Ganzes

**2.6.10 Demontage und Entsorgung vorhandene Elemente**
Fachgerechter Ausbau bestehender Fenster einschließlich Flügel, Rahmen, Beschläge und Abdichtungen. Transport, Verladung und Entsorgung der Ausbaukomponenten auf zugelassene Deponie/Recyclinghof gemäß gesetzlichen Vorgaben.
Abrechnungseinheit: Stück (Stk.)
Menge: 5,000 Stck

**2.6.20 Lieferung und Montage**
Lieferung und Montage Elemente incl. Bauanschlußfuge
mit Kompriband außen, schäumen, Fensterfolie innen,
ggf Verleistung
Menge: 5,000 Stck

#### Abschnitt 2.7 1-tlg. Dachflächenfenster 400x500 mm (Kaltraum)

*Hinweis: 1-tlg. Dachflächenfenster (Kaltraum)*
Ausführung: Standard-Dachflächenfenster, Einfachverglasung (Floatglas 4 mm)
Maße: 400x500 mm

Gesammtes Datenblatt Lemp

DF-Unterteil: Stahl DC 04 - 0,8 mm / 0,9 mm
 Kupfer - 1,0 mm
 Flügelprofil: Stahl DC 01 - 0,9 mm / 1,0 mm / 1,5 mm
 Kupfer - 1,0 mm / 1,5 mm
 Schürze: Blei verzinnt, 0,6 mm, plissiert (Alldach/Universal)
 Schürze: Blei color, 0,6 mm, plissiert (Alldach/Universal)
 Nocken: Aluminium blank, 0,15 mm, plissiert (Alldach)
 Nocken: Aluminium color, 0,15 mm, plissiert (Alldach)
 Dreickstreifen: Polyätherschaum, SA 21 (Alldach/Universal)
 Dichtung: Ethylen/Propylen-Dien-Mixtur (EPDM), nur Zugdicht
 und Thermo
 Thermoeinsatz: Polyurethan PUR, nur Thermo
Verglasung: - 4 mm Einscheibensicherheitsglas ESG (Standardausführung)
 - 3 mm Acryl (Alternativ)
 - 7 mm Drahtglas (Wahloption)
 - Isolierglas (3 mm Float, 6 mm Zwischenraum, 4 mm ESG),
 nur Thermo
Korrosionsschutz: Feuerverzinkung gemäß DIN EN 1461,
 35 µm örtliche Mindestschichtdicke, 45 µm Ø Mindestschichtdicke
Farbbeschichtung: Pulverbeschichtung, Auflage ca. 50 µm
 Pulverspezifikation auf Anfrage
Anwendungsbereich: Dachneigungen von 22˚ bis 60˚
Normen: DIN EN 12150 - Glas im Bauwesen
 DIN 18160 (Teil 5) - Hausschornsteine (teilweise, bezogen auf die Ausstiegsgröße)
 DIN EN ISO 1461 - Durch Feuerverzinken auf Stahl aufgebrachte Zinküberzüge (Stückverzinken)
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**2.7.10 Demontage und Entsorgung vorhandene Elemente**
Fachgerechter Ausbau bestehender Fenster einschließlich Flügel, Rahmen, Beschläge und Abdichtungen. Transport, Verladung und Entsorgung der Ausbaukomponenten auf zugelassene Deponie/Recyclinghof gemäß gesetzlichen Vorgaben.
Abrechnungseinheit: Stück (Stk.)
Menge: 13,000 Stck

**2.7.20 Lieferung und Montage**
Lieferung und Montage Elemente incl. Bauanschlußfuge
mit Kompriband außen, schäumen, Fensterfolie innen,
ggf Verleistung
Menge: 13,000 Stck

#### Abschnitt 2.8 2-tlg. DKS Kunststofffenster 1130x2500 mm (Balkontür)

*Hinweis: 2-tlg. Kunststoff Element*
2-tlg. Kunststoff Element

1-flg. Balkontür, mit Oberlicht, festverglasung bis 2,5 qm

Dreh- und Drehkipp-Beschlag,
einschl. Isolierverglasung liefern und einbauen,
Rahmen BR AS 80mm
Flügel Flügel AS/MD 83mm
Glasleiste Kombi-GL 23mm Eckige Optik
Farbe Element weiß
Dichtung Dichtung silbergrau

3-fach Glas, Ug 0.6 W/m²K
Glasaufbau : 4/14/4/14/4
Randverbund Warme Kante grau
Feld Griffsitz
1 563 mm DK Fenster K DM15 GSH Links
Zusatzprofile Profil.-Nr.
unten Basisprofil 31/30
Dübelsystem li/re/ob 6,5mm
Entwässerung Entwässerung außen
Maß 1130x2500 mm

Fensterbankanschlussleiste 18441 30mm mittig
Glas 3-fach
Montage 1 flg. Fenster
Sprela Profil 200 Innenbank 300 mm weiß
Rahmenverbreiterung 30/82mm 19367 weiß

Demontage/ Entsorgung Fenster
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**2.8.10 Demontage und Entsorgung vorhandene Elemente**
Fachgerechter Ausbau bestehender Fenster einschließlich Flügel, Rahmen, Beschläge und Abdichtungen. Transport, Verladung und Entsorgung der Ausbaukomponenten auf zugelassene Deponie/Recyclinghof gemäß gesetzlichen Vorgaben.
Abrechnungseinheit: Stück (Stk.)
Menge: 29,000 Stck

**2.8.20 Lieferung und Montage**
Lieferung und Montage Elemente incl. Bauanschlußfuge
mit Kompriband außen, schäumen, Fensterfolie innen,
ggf Verleistung
Menge: 29,000 Stck

#### Abschnitt 2.9 4-tlg. DKS Kunststofffenster 1800x2500 mm (Balkontür doppelt)

*Hinweis: 4-tlg. Kunststoff Element*
4-tlg. Kunststoff Element

2-flg. Balkontür mit Stulpf und geteiltemOberlicht, bis 3,5 m²

Dreh- und Drehkipp-Beschlag,
einschl. Isolierverglasung liefern und einbauen,
Rahmen BR AS 80mm
Flügel Flügel AS/MD 83mm
Glasleiste Kombi-GL 23mm Eckige Optik
Farbe Element weiß
Dichtung Dichtung silbergrau

3-fach Glas, Ug 0.6 W/m²K
Glasaufbau : 4/14/4/14/4
Randverbund Warme Kante grau
Feld Griffsitz
1 563 mm DK Fenster K DM15 GSH Links
Zusatzprofile Profil.-Nr.
unten Basisprofil 31/30
Dübelsystem li/re/ob 6,5mm
Entwässerung Entwässerung außen
Maß 1800x2500 mm

Fensterbankanschlussleiste 18441 30mm mittig
Glas 3-fach
Montage 1 flg. Fenster
Sprela Profil 200 Innenbank 300 mm weiß
Rahmenverbreiterung 30/82mm 19367 weiß

Demontage/ Entsorgung Fenster
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**2.9.10 Demontage und Entsorgung alte Elemente**
Menge: 3,000 Stck

**2.9.20 Lieferung und Montage**
Lieferung und Montage Elemente incl. Bauanschlußfuge
mit Kompriband außen, schäumen, Fensterfolie innen,
ggf Verleistung
Menge: 3,000 Stck

#### Abschnitt 2.10 1-tlg. Kunststoff Element 970x1690 mm (Glasbausteine)

*Hinweis: 1-tlg. Kunststoff Element*
1-tlg. Kunststoff Element

1-flg. Fenster, satiniert bis 1,75 m²

Dreh- und Drehkipp-Beschlag,
einschl. Isolierverglasung liefern und einbauen,
Rahmen BR AS 80mm
Flügel Flügel AS/MD 83mm
Glasleiste Kombi-GL 23mm Eckige Optik
Farbe Element weiß
Dichtung Dichtung silbergrau

3-fach Glas, Ug 0.6 W/m²K
Glasaufbau : 4/14/4/14/4
Randverbund Warme Kante grau
Feld Griffsitz
1 563 mm DK Fenster K DM15 GSH Links
Zusatzprofile Profil.-Nr.
unten Basisprofil 31/30
Dübelsystem li/re/ob 6,5mm
Entwässerung Entwässerung außen
Maß 970x1690 mm

Fensterbankanschlussleiste 18441 30mm mittig
Glas 3-fach
Montage 1 flg. Fenster
Sprela Profil 200 Innenbank 300 mm weiß
Rahmenverbreiterung 30/82mm 19367 weiß

Demontage/ Entsorgung Fenster
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**2.10.10 Demontage und Entsorgung vorhandene Elemente**
Fachgerechter Ausbau bestehender Fenster einschließlich Flügel, Rahmen, Beschläge und Abdichtungen. Transport, Verladung und Entsorgung der Ausbaukomponenten auf zugelassene Deponie/Recyclinghof gemäß gesetzlichen Vorgaben.
Abrechnungseinheit: Stück (Stk.)
Menge: 2,000 Stck

**2.10.20 Lieferung und Montage**
Lieferung und Montage Elemente incl. Bauanschlußfuge
mit Kompriband außen, schäumen, Fensterfolie innen,
ggf Verleistung
Menge: 2,000 Stck

#### Abschnitt 2.11 Sondertyp Fenster EG

**2.11.10 2 tlg. DKS Kunststoffelement und Festverglasung 1690x970 mm**
2 tlg. Fenster mit Dreh-Kippflügel und Festverglasung (vertikale Teilung)

1-flg. Fenster mit Festverglasung, bis 3,5 qm

Dreh- und Drehkipp-Beschlag,
einschl. Isolierverglasung liefern und einbauen,
Rahmen BR AS 80mm
Flügel Flügel AS/MD 83mm
Glasleiste Kombi-GL 23mm Eckige Optik
Farbe Element weiß
Dichtung Dichtung silbergrau

3-fach Glas, Ug 0.6 W/m²K
Glasaufbau : 4/14/4/14/4
Randverbund Warme Kante grau
Feld Griffsitz
1 563 mm DK Fenster K DM15 GSH Links
Zusatzprofile Profil.-Nr.
unten Basisprofil 31/30
Dübelsystem li/re/ob 6,5mm
Entwässerung Entwässerung außen
Maß 1690 x 970 mm

Fensterbankanschlussleiste 18441 30mm mittig
Glas 3-fach
Montage 1 flg. Fenster mit Festverglasung
Rahmenverbreiterung 30/82mm 19367 weiß
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Menge: 1,000

**2.11.11 3 tlg, DKS Kunststoffelement mit Oberlicht und Rundbogen**
2-flg. Fenster mit Oberlicht als Rundbogen ausgeführt, bis 4 qm

Dreh- und Drehkipp-Beschlag,
einschl. Isolierverglasung liefern und einbauen,
Rahmen BR AS 80mm
Flügel Flügel AS/MD 83mm
Glasleiste Kombi-GL 23mm Eckige Optik
Farbe Element weiß
Dichtung Dichtung silbergrau

3-fach Glas, Ug 0.6 W/m²K
Glasaufbau : 4/14/4/14/4
Randverbund Warme Kante grau
Feld Griffsitz
1 563 mm DK Fenster K DM15 GSH Links
Zusatzprofile Profil.-Nr.
unten Basisprofil 31/30
Dübelsystem li/re/ob 6,5mm
Entwässerung Entwässerung außen
Maß 1450x1690 mm

Fensterbankanschlussleiste 18441 30mm mittig
Glas 3-fach
Montage 2 flg. Fenster
Rahmenverbreiterung 30/82mm 19367 weiß
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Menge: 1,000

**2.11.12 Demontage und Entsorgung vorhandene Elemente**
Fachgerechter Ausbau bestehender Fenster einschließlich Flügel, Rahmen, Beschläge und Abdichtungen. Transport, Verladung und Entsorgung der Ausbaukomponenten auf zugelassene Deponie/Recyclinghof gemäß gesetzlichen Vorgaben.
Abrechnungseinheit: Stück (Stk.)
Menge: 2,000 Stck

**2.11.13 Lieferung und Montage**
Lieferung und Montage Elemente incl. Bauanschlußfuge
mit Kompriband außen, schäumen, Fensterfolie innen,
ggf Verleistung
Menge: 2,000 Stck

#### Abschnitt 2.12 2-tlg. DKS Kunststofffenster 970x1690 mm (EG Rundbogen)

*Hinweis: 2-tlg. Kunststoff Element*
2-tlg. Kunststoff Element

1-flg. Fenster mit Oberlicht als Rundbogen ausgeführt, bis 1,75 qm

Dreh- und Drehkipp-Beschlag,
einschl. Isolierverglasung liefern und einbauen,
Rahmen BR AS 80mm
Flügel Flügel AS/MD 83mm
Glasleiste Kombi-GL 23mm Eckige Optik
Farbe Element weiß
Dichtung Dichtung silbergrau

3-fach Glas, Ug 0.6 W/m²K
Glasaufbau : 4/14/4/14/4
Randverbund Warme Kante grau
Feld Griffsitz
1 563 mm DK Fenster K DM15 GSH Links
Zusatzprofile Profil.-Nr.
unten Basisprofil 31/30
Dübelsystem li/re/ob 6,5mm
Entwässerung Entwässerung außen
Maß 970x1690 mm

Fensterbankanschlussleiste 18441 30mm mittig
Glas 3-fach
Montage 1 flg. Fenster
Sprela Profil 200 Innenbank 300 mm weiß
Rahmenverbreiterung 30/82mm 19367 weiß

Demontage/ Entsorgung Fenster
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**2.12.10 Demontage und Entsorgung vorhandene Elemente**
Fachgerechter Ausbau bestehender Fenster einschließlich Flügel, Rahmen, Beschläge und Abdichtungen. Transport, Verladung und Entsorgung der Ausbaukomponenten auf zugelassene Deponie/Recyclinghof gemäß gesetzlichen Vorgaben.
Abrechnungseinheit: Stück (Stk.)
Menge: 5,000 Stck

**2.12.20 Lieferung und Montage**
Lieferung und Montage Elemente incl. Bauanschlußfuge
mit Kompriband außen, schäumen, Fensterfolie innen,
ggf Verleistung
Menge: 5,000 Stck

#### Abschnitt 2.13 Zulage satinierte Ausführung Badfenster

**2.13.10 Zulage pro Badfenster in satinierter Ausführung**
Zulage für satiniertes Glas bei Badezimmerfenstern.

Satinierte Verglasung

Die Ausführung erfolgt individuell nach Abstimmung mit den Mietern. Lieferung und fachgerechter Einbau gemäß den anerkannten Regeln der Technik sowie den einschlägigen DIN-Normen (u. a. DIN 18008 „Glas im Bauwesen“, DIN 18545 „Abdichten von Verglasungen“).

Ausführung des neuen Kunststofffensters mit satiniertem Glas (Milchglas, lichtdurchlässig, blickdicht), Ug ≤ 0,7 W/m²K.

Einheit: Stk.
Menge: 48,000 Stck

#### Abschnitt 2.14 Putz und Malerarbeiten

**2.14.10 Putzarbeiten**
Nachträgliche Putzarbeiten zum Einbau der Fenster.

Leibung, Sturz und Unterkante werden sauber angeputzt.
Wiederherstellung der Wandanschlüssen

Nach dem Einbau der Fenster Wiederherstellung der Anschlussbereiche im Innenraum. Lose oder beschädigte Putzteile entfernen. Herstellung eines neuen Innenputzes in den Laibungen mit mineralischem Kalk-Zementputz, Schichtdicke ca. 10–15 mm, Oberfläche Q2 nach DIN 18202. Anschließend Verspachteln und Glätten der Übergänge, malerfertig vorbereitet
Menge: 330,000 lfm

**2.14.20 Malerarbeiten**
Vorhandene Tapeten sind sauber anzuarbeiten.
Anstricharbeiten gemäß vorh. Farbton inkl.
Feinspachtelarbeiten.
Anschlussfugen sind mit Acryl zu schliessen.
Pauschalangebot pro Fenster
Menge: 70,000 Stk

#### Abschnitt 2.15 Aereco_Belüftung

**2.15.10 ZFHA 5-35 Aereco_Lieferung + Montage**
Lüftungssystem:

ZFHA 5-35: Feuchtegeführter Außenbauteil-Luftdurchlass mit akustischer Grundplatte SK 03

Zulässig nach EnEV und DIN 1946-6
Schlagregendicht DIN EN 1027
Klassifizierung der Luftdurchlässigkeit nach DIN EN 1026
Nach Vorgabe des Lüftungskonzeptes.
Angepasst an Fensterfarbe.
Menge: 280,000 Stk

**2.15.20 FFL-Regelair.......**
*** Bedarfsposition ohne GB
Menge: 1,000 Stk

#### Abschnitt 2.16 Jalousien aussen bis Länge 1,50m

**2.16.10 Jalousie Fenster EG Rundbogen**
Jalousie Fenster Rundbogen EG

ROLLADENERNEUERUNG in Kunststoff

Für die Ausführung von Rolladen-Komplett-Systemen gilt
nachstehendes:
Der U-Wert der Aufsatzkästen muß mindestens
DIN 4108 Teil 2 entsprechen. ( < 1,39 W/ m²K)
die DIN 4108 – Beiblatt 2 – fordert den Nachweis zum Temperaturfaktor
f = 0,70 und ist somit gleichbedeutend mit der Aussage, dass die
niedrigste innere Oberflächentemperatur 12,6°C betragen muss.
d) Wahlweise können auch alternative Details verwendet werden.
Allerdings nur, wenn eine wärmetechnische Gleichwertigkeit zum „Beiblatt
2 – Wärmebrücken“ nachgewiesen wird.
01 Rolladen-Aufsatzelement aus PVC-Hart
02 Wärmedämmeinlage
03 Gurt und Gurtwickler in Aufputz-Ausführung
04 Rolladenführungsschienen mit Einlauftrichter
05 Kugelgelagerte Rolladenwelle
06 Mini-Rolladenpanzer:
Stäbe aus PVC-Hart, Hohlkammerprofil nach aussen gewölbt,
Farbton hellgrau,
kettenlose Stabverbindung (Einschiebeprofile), ausziehbar
mit Lüftungsschlitzen,
Arretierung gegen seitliches Verschieben, durch Maschine,
Schlußleiste als beschwertes Kunststoff-Profil mit
verdeckt liegendem Anschlagwinkel.
07 Rolladenpanzer mit Breiten größer als 1,50m müssen
durch Anordnung zusätzlicher Führungsschienen geteilt
werden.
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Menge: 5,000 Stck

**2.16.20 Jalousie Fenster eckig EG Gewerbe**
Jalousie Fenster eckig EG Gewerbe

ROLLADENERNEUERUNG in Kunststoff

Für die Ausführung von Rolladen-Komplett-Systemen gilt
nachstehendes:
Der U-Wert der Aufsatzkästen muß mindestens
DIN 4108 Teil 2 entsprechen. ( < 1,39 W/ m²K)
die DIN 4108 – Beiblatt 2 – fordert den Nachweis zum Temperaturfaktor
f = 0,70 und ist somit gleichbedeutend mit der Aussage, dass die
niedrigste innere Oberflächentemperatur 12,6°C betragen muss.
d) Wahlweise können auch alternative Details verwendet werden.
Allerdings nur, wenn eine wärmetechnische Gleichwertigkeit zum „Beiblatt
2 – Wärmebrücken“ nachgewiesen wird.
01 Rolladen-Aufsatzelement aus PVC-Hart
02 Wärmedämmeinlage
03 Gurt und Gurtwickler in Aufputz-Ausführung
04 Rolladenführungsschienen mit Einlauftrichter
05 Kugelgelagerte Rolladenwelle
06 Mini-Rolladenpanzer:
Stäbe aus PVC-Hart, Hohlkammerprofil nach aussen gewölbt,
Farbton hellgrau,
kettenlose Stabverbindung (Einschiebeprofile), ausziehbar
mit Lüftungsschlitzen,
Arretierung gegen seitliches Verschieben, durch Maschine,
Schlußleiste als beschwertes Kunststoff-Profil mit
verdeckt liegendem Anschlagwinkel.
07 Rolladenpanzer mit Breiten größer als 1,50m müssen
durch Anordnung zusätzlicher Führungsschienen geteilt
werden.
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Menge: 4,000 Stck

**2.16.30 Jalousie Fenster eckig EG Privat**
Jalousie Fenster eckig EG Privat

ROLLADENERNEUERUNG in Kunststoff

Für die Ausführung von Rolladen-Komplett-Systemen gilt
nachstehendes:
Der U-Wert der Aufsatzkästen muß mindestens
DIN 4108 Teil 2 entsprechen. ( < 1,39 W/ m²K)
die DIN 4108 – Beiblatt 2 – fordert den Nachweis zum Temperaturfaktor
f = 0,70 und ist somit gleichbedeutend mit der Aussage, dass die
niedrigste innere Oberflächentemperatur 12,6°C betragen muss.
d) Wahlweise können auch alternative Details verwendet werden.
Allerdings nur, wenn eine wärmetechnische Gleichwertigkeit zum „Beiblatt
2 – Wärmebrücken“ nachgewiesen wird.
01 Rolladen-Aufsatzelement aus PVC-Hart
02 Wärmedämmeinlage
03 Gurt und Gurtwickler in Aufputz-Ausführung
04 Rolladenführungsschienen mit Einlauftrichter
05 Kugelgelagerte Rolladenwelle
06 Mini-Rolladenpanzer:
Stäbe aus PVC-Hart, Hohlkammerprofil nach aussen gewölbt,
Farbton hellgrau,
kettenlose Stabverbindung (Einschiebeprofile), ausziehbar
mit Lüftungsschlitzen,
Arretierung gegen seitliches Verschieben, durch Maschine,
Schlußleiste als beschwertes Kunststoff-Profil mit
verdeckt liegendem Anschlagwinkel.
07 Rolladenpanzer mit Breiten größer als 1,50m müssen
durch Anordnung zusätzlicher Führungsschienen geteilt
werden.
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Menge: 3,000 Stck

**2.16.35 Jalousie Sondertyp EG vertikal**
Jalousie Sondertyp EG

ROLLADENERNEUERUNG in Kunststoff

Für die Ausführung von Rolladen-Komplett-Systemen gilt
nachstehendes:
Der U-Wert der Aufsatzkästen muß mindestens
DIN 4108 Teil 2 entsprechen. ( < 1,39 W/ m²K)
die DIN 4108 – Beiblatt 2 – fordert den Nachweis zum Temperaturfaktor
f = 0,70 und ist somit gleichbedeutend mit der Aussage, dass die
niedrigste innere Oberflächentemperatur 12,6°C betragen muss.
d) Wahlweise können auch alternative Details verwendet werden.
Allerdings nur, wenn eine wärmetechnische Gleichwertigkeit zum „Beiblatt
2 – Wärmebrücken“ nachgewiesen wird.
01 Rolladen-Aufsatzelement aus PVC-Hart
02 Wärmedämmeinlage
03 Gurt und Gurtwickler in Aufputz-Ausführung
04 Rolladenführungsschienen mit Einlauftrichter
05 Kugelgelagerte Rolladenwelle
06 Mini-Rolladenpanzer:
Stäbe aus PVC-Hart, Hohlkammerprofil nach aussen gewölbt,
Farbton hellgrau,
kettenlose Stabverbindung (Einschiebeprofile), ausziehbar
mit Lüftungsschlitzen,
Arretierung gegen seitliches Verschieben, durch Maschine,
Schlußleiste als beschwertes Kunststoff-Profil mit
verdeckt liegendem Anschlagwinkel.
07 Rolladenpanzer mit Breiten größer als 1,50m müssen
durch Anordnung zusätzlicher Führungsschienen geteilt
werden.
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Menge: 1,000 Stck

**2.16.37 Jalousie Sondertyp EG Rundbogen**
Jalousie Sondertyp EG
ROLLADENERNEUERUNG in Kunststoff

Für die Ausführung von Rolladen-Komplett-Systemen gilt
nachstehendes:
Der U-Wert der Aufsatzkästen muß mindestens
DIN 4108 Teil 2 entsprechen. ( < 1,39 W/ m²K)
die DIN 4108 – Beiblatt 2 – fordert den Nachweis zum Temperaturfaktor
f = 0,70 und ist somit gleichbedeutend mit der Aussage, dass die
niedrigste innere Oberflächentemperatur 12,6°C betragen muss.
d) Wahlweise können auch alternative Details verwendet werden.
Allerdings nur, wenn eine wärmetechnische Gleichwertigkeit zum „Beiblatt
2 – Wärmebrücken“ nachgewiesen wird.
01 Rolladen-Aufsatzelement aus PVC-Hart
02 Wärmedämmeinlage
03 Gurt und Gurtwickler in Aufputz-Ausführung
04 Rolladenführungsschienen mit Einlauftrichter
05 Kugelgelagerte Rolladenwelle
06 Mini-Rolladenpanzer:
Stäbe aus PVC-Hart, Hohlkammerprofil nach aussen gewölbt,
Farbton hellgrau,
kettenlose Stabverbindung (Einschiebeprofile), ausziehbar
mit Lüftungsschlitzen,
Arretierung gegen seitliches Verschieben, durch Maschine,
Schlußleiste als beschwertes Kunststoff-Profil mit
verdeckt liegendem Anschlagwinkel.
07 Rolladenpanzer mit Breiten größer als 1,50m müssen
durch Anordnung zusätzlicher Führungsschienen geteilt
werden.
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Menge: 1,000 Stck

**2.16.40 elektrische Rolladenwelle Zugkraft bis 45 kg**
Ausführung erfolgt nur in Abstimmung mit der Bauleitung,
Elektronischen Motor liefern und einbauen, ohne Schalter, ohne E-Anschluss,
inkl aller erfoderlichen Einbauteile,
Wellenadapter
Rohrmotor 1x Kupplungsadapter SW40
1x Laufringadapter SW40
3x Einhängeklammer
1x Klicklager 4015K-04 1x Montageanleitung
Rohrdurchmesser: 35 mm
Rohrdurchmesser: 45 mm
Einbau erfolgt nur in Abstimmung mit der Bauleitung;
sowie der Abstimmung mit dem Elektriker.
Menge: 14,000 Stck

**2.16.50 ROKA-THERM® 2 RG WDVS**
*** Bedarfsposition ohne GB
ROKA-THERM® 2 RG WDVS

- Beck+Heun Leichtbau-Rollladenkasten für Wärmedämmverbundsysteme

- aus EPS-Hartschaum [Lambda = 0,035W/(mK)],

mit PLATINUM® Armierungseinlage für erhöhte Stabilität

- 10 mm starke, wasserfeste Außenblende zum Überdämmen

mit WDVS

- Kastenabschlussschiene außen

- Aluminium blank

- mit 23 mm Überstand

- eingeschäumte Kastenabschlussschiene innen

- Aluminium blank

- ohne Überstand

- Revisionsöffnung außen (raumseitig geschlossen)

- an der Unterseite mit Fensterfixierungsprofil aus PVC mit

Stahleinlage

- seitliche Abschlüsse durch stabile Systemseitenteile aus

Kunststoff

- wärmegedämmt, mit Auflagemodul

- mit Bügelschraube zur kraftschlüssigen und variablen

Lagerbefestigung

- Mauerwerksauflage:

- bei Gurtbedienung 125 mm je Seite (Standard)

- bei Motorbedienung 60 mm je Seite möglich

- Stahlwelle 60 mm achtkant montiert

- mit Teleskopstück und glatten Lagerhaltern

- Kastenoberflächen strukturiert für optimale Putzhaftung

- Kastenrücken mit Betonverfülltaschen zur Sturzverankerung

- Standard-Kastenhöhen:

- bis 250 mm Kastentiefe: 250 mm

- ab 280 mm Kastentiefe: 250 mm oder 300 mm
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Menge: 1,000 Stck

**2.16.60 Demontage vorh. Rollläden**
Demontage der vorh. Rollläden und Rollladenkasten.
Entsorgung des Materials.
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Menge: 14,000 Stck

**2.16.70 Anarbeiten Rollladenkästen**
Anarbeiten an den neuen Rollladenkästen.
Trockenbauarbeiten: verschließen der Öffnungen zw. Kasten und Wand. Spachtelarbeiten und Anstrich in vorh. Wandfarbe o. einfach weiß.
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Menge: 14,000 Stck

#### Abschnitt 2.17 Raumseitige Verleistung

**2.17.10 Raumseitige Laibungsverkleidung**
Zulage:
Raumseitige Laibungsverkleidung mit
Winkelverkeidungsprofilen aus Kunststoff
über das Aufnahmeprofil montiert
Maße: bis 40mm
Menge: 330,000 lfm

**2.17.20 Außenbereich Winkelleiste**
Außenbereich dreiseitige Winkelverleistung
aus Kunststoff Maße: 30 x 30 mm nach Abtimmung BL
Menge: 330,000 lfm

#### Abschnitt 2.18 Lieferung Montage Innenfensterbank

*Hinweis: Innenfensterbänke aus Kunststoff*
Innenfensterbänke, in Standardfarben des Herstellers
weiß oder Marmor bianco, andere Farben auf
Anfrage, Ausladung bis 35 cm, fertig montiert
  Anschlußprofil 35 mm Regenerat unten montiert

**2.18.10 Demontage Innenfensterbänke**
Demontage und Entsorgung der vorh. Innenfensterbänke
Menge: 290,000 Stck

**2.18.20 PVC-Innenfensterbank - Hohlkammerprofil**
Lieferung + Montage
Tropfkante 40 mm
Länge: 1000 mm
Ausladung von 150 mm - 500 mm
Mit UV-beständiger Schutzfolie
Herstellung nach DIN EN 438
Wasserresistent, kein Aufquellen, kein Verzug
Lichtecht
Formschön
Sehr verwindungssteif
Kratzunempfindlich
Abriebfest
Zigarettenglutbeständig
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Menge: 290,000 Stck

**2.18.30 Innenfensterbank Sprela Typ 200**
*** Bedarfsposition ohne GB
Innenfensterbank Sprela Typ 200
Ausladung bis 200 mm
Oberfläche weiß, ohne Nase
Menge: 1,000 Stck

**2.18.40 Innenfensterbänke Quarz Komposit / Kunststein**
*** Bedarfsposition ohne GB
Material Quarz-Komposit / Quartz - poliert
Größe: Dicke: 2 cm - Breite: 10 - 50 cm - Länge: 10 - 200 cm
Geeignet für den Innenbereich
Oberfläche: Glatt - glänzend
Menge: 1,000 Stck

#### Abschnitt 2.19 Stundenlohnarbeiten

**2.19.10 zus. Facharbeitenstunden**
für nicht vorhersehbare Leistungen
Menge: 20,000

### Bereich 3 Zuatzausstattung

#### Abschnitt 3.1 Abdeckarbeiten

**3.1.10 Abdeckung / Schutzmaßnahmen**
*** Pauschalposition
Abdeckung / Schutzmaßnahmen

Schutzmaßnahmen während und nach der Montage:

Vor Beginn der Montagearbeiten Schutzmaßnahmen für angrenzende Bauteile. Abdecken von Böden, Heizkörpern, Fensterbänken und Möblierung mit Folie/Pappe, Fixierung der Abdeckungen. Laufwege mit Abdeckvlies sichern. Nach Beendigung der Arbeiten Entfernung aller Schutzmaterialien und Grobreinigung der Arbeitsbereiche.

Nach Abschluss der Montagearbeiten Reinigung der eingebauten Fenster (Rahmen, Glasflächen) von Staub, Mörtel- und Farbresten. Beseitigung von Montageschaum- und Silikonresten. Reinigung des Arbeitsbereichs, besenrein, Entsorgung von Abdeckfolien, Verpackungen und Restmaterialien.

Einheit: pauschal für alle Fenster/ Wohneinheiten
Ca. 220 Stück
Menge: 1,000 psch
